# MR Ring AS Kirschweg/AS Salbker Chaussee /W v. Siemens Ring
Angebotsaufforderung (GAEB 90, DA83)
Währung: EUR
Auftraggeber: Landesamt für Denkmalpflege und Archäologie

## Los 2 LH MD MR Ring AS Kirschweg/AS Salb
Datum: 09.03.26

### Abschnitt 00 Umbau Straßenbeleuchtung

#### Unterabschnitt 00.00 Umbau Sbl -Tiefbau

**00.00.0001 Asphaltbefestigung trennen Einzelfl.*schneiden Dicke ü. 18-24 cm**
StL-Nr. 2231130383105
Asphaltbefestigung geradlinig trennen.
in Einzelflächen längs und quer zur Fahrbahnachse,
Trennen durch Schneiden.
Dicke der Asphaltbefestigung über 18 bis 24 cm.
Menge: 150,000 m
Zuordnung: 113

**00.00.0002 Asphaltbefestigung aufnehmen*mit SoB Dicke ü. 18-24 cm*Tiefe ü. 45-60 cm Aufbr. Verw. AN**
StL-Nr. 22311302891505003
Asphaltbefestigung aufbrechen und aufnehmen.
Fläche 'Mittelstreifenüberfahrt'
Einschließlich Unterlage = Schicht ohne Bindemittel.
Dicke der Asphaltbefestigung über 18 cm bis 24 cm.
Gesamtaufbruchtiefe über 45 bis 60 cm.
Aufbruchgut nach Wahl des AN verwerten.
Menge: 38,000 m2
Zuordnung: 113

**00.00.0003 Graben für Leitungen herst. eing. verd. Boden Tiefe >0,75-1,00m Breite**
StL-Nr. 123808222141302
Graben für Sickerleitungen, Druckleitungen, Kabel,
Leerrohre oder dgl. herstellen. Straßenaufbruch wird
gesondert vergütet. Abgerechnet wird nach der Länge des
Grabens, gemessen in der Achse.
In eingebautem und verdichteten Boden.
Grabentiefe über 0,75 bis 1,00 m.
Breite der Grabensohle bis 0,30 m.
Aushub wird zum Verfüllen nicht verwendet. Verfüllen
des Grabens nach Verlegen der Leitung wird gesondert
vergütet.
Zum Verfüllen nicht verwendeter Aushub nach Wahl des AN
verwerten.
Menge: 75,000 m
Zuordnung: 808

**00.00.0004 Handschachtung als Schutzmaßnahme im Bereich vorhandener**
Handschachtung
Handschachtung als Schutzmaßnahme entsprechend den
Vorschriften der Versorgungsunternehmen im Bereich
vorhandener Leitungen, Einbauten und Kabel durchführen.
Als Zulage zu den Pos. "Boden für Leitungsgraben
ausheben". Abgerechnet wird nach Anzahl der gekreuzten
Leitungen, Einbauten und Kabel.
Menge: 5,000 St

**00.00.0005 Vorhandene Versorgungsleitungen, die Leitungsgräben kreuzen, wie folgt**
Vorhandene Versorgungsleitungen, die Leitungsgräben
kreuzen,
wie folgt sichern:
- Leitungen sichern, evtl. aufhängen oder abstützen
- Leitungen ordnungsgemäß einbetten
- Leitungen mit steinfreiem Material abdecken, Warnband
verlegen
Mehrere Leitungen, Kabel oder Kabelbündel, deren äußere
Breite max. 0,50 m beträgt, wird als eine Querung
berechnet.
Menge: 5,000 St

**00.00.0006 Handschachtung**
Handschachtung
Handschachtung als Schutzmaßnahme entsprechend den
Vorschriften der Versorgungsunternehmen im Bereich
vorhandener Leitungen, Einbauten und Kabel durchführen.
Als Zulage zu den Pos. "Boden für Leitungsgraben
ausheben". Abgerechnet wird nach der Länge der längs im
Leitungsgraben mitgeführten Leitungen.
Menge: 75,000 m

**00.00.0007 Vorhandene, längs im Leitungsgraben verlaufende Versorgungsleitungen,w**
Vorhandene, längs im Leitungsgraben verlaufende
Versorgungsleitungen,
wie folgt sichern:
- Leitungen sichern, evtl. aufhängen oder abstützen
- Leitungen ordnungsgemäß einbetten
- Leitungen mit steinfreiem Material abdecken, Warnband
verlegen
Mehrere Leitungen, Kabel oder Kabelbündel, deren äußere
Breite max. 0,50 m betragen, werden als eine Leitung
berechnet.
Menge: 75,000 m

**00.00.0008 Leerrohr DN 110**
Leerrohr DN 110
Leerrohr in vorbereiteten Leitungsgraben verlegen
PVC- Schutzrohr HDPE DN 110 mit Steckmuffe 3,2 mm dick
Menge: 80,000 m

**00.00.0009 Leerrohr DN 50**
Leerrohr DN 50
Leerrohr in vorbereiteten Leitungsgraben verlegen
PVC- U-Rohr DN 50 mm mit Steckmuffe 1,8 mm dick
Menge: 35,000 m

**00.00.0010 Baustoff in Leitungsgraben einb. grobk. Boden Tiefe bis 1,25 m**
StL-Nr. 123808243119099
Baustoff nach Unterlagen des AG liefern, in Leitungsgraben einschließlich Schachtbaugruben einbauen und
verdichten. Abgerechnet wird nach der Länge des Leitungsgrabens, gemessen in der Achse der Leitung. Die
Schachtbaugruben werden ohne Berücksichtigung von Me-
hrverfüllung durchgemessen. Schachtdurchmesser und -
abstände nach Unterlagen des AG. Einbaudokumentation
nach Unterlagen des AG übergeben.
Baustoff = grobkörniger Boden.
Grabentiefe einschließlich Leitungszone bis 1,25 m.
Breite der Grabensohle '0,30 m'
Baustoff 'nach Verlegen der Leitung in Graben
einschl.Leitungszone einbauen und verdichten'
Menge: 80,000 m
Zuordnung: 808

**00.00.0011 Trassenwarnband, gelb, 0,15x40mm, mit Aufdruck**
Trassenwarnband, gelb, 0,15x40mm, mit Aufdruck
 Trassenwandband für die Markierung der
Beleuchtungskabeltrasse liefern.
Aufschrift: "Achtung Straßenbeleuchtungskabel",
ca. 40 cm über OK Kabel durchgängig verlegen
Menge: 80,000 m

**00.00.0012 Frostschutzschicht herstellen Bk100 b.1,0 o.F. 0/45 Abrechng. Auftrag**
StL-Nr. 12381221020069091
Frostschutzschicht herstellen.
In Verkehrsflächen der Belastungsklassen Bk100 bis
Bk1,0, ohne Fertiger bei schwieriger Profilgestaltung oder bei zahlreichen Einbauten.
Baustoffgemisch 0/45.
Umweltrelevante Anforderungen 'keine'
Einbaudicke '30 cm'
Abgerechnet wird nach Auftragsprofilen.
Menge: 15,000 m3
Zuordnung: 812

**00.00.0013 Asphalttragsch. aus AC 22 T S herst Bk10*n. Unterlagen AG Bitumen 50/70**
StL-Nr. 223113123311009
Asphalttragschicht aus Asphalttragschichtmischgut
AC 22 T S herstellen. Anlieferung des Asphaltmischguts
in thermoisolierten Transportbehältern.
In Verkehrsflächen der Belastungsklasse Bk10.
Einbau nach Unterlagen des AG.
Bindemittel = 50/70.
Einbau 'mit Hand'
Menge: 15,000 t
Zuordnung: 113

**00.00.0014 Bitumenemulsion aufsprühen Bk100-Bk3,2*Asphalt frisch manuell*C60BP4-S*Menge 250 g/m2 vor A.bindersch.**
StL-Nr. 223113063112122
Bitumenemulsion zur Herstellung des Schichtenverbundes
aufsprühen.
Auf Verkehrsflächen der Belastungsklassen Bk100 bis
Bk3,2.
Unterlage = Asphaltbefestigung, frisch.
Ausführung in Teilflächen manuell.
Bindemittel = C60BP4-S.
Bindemittelmenge = 250 g/m2.
Vor Einbau Asphaltbinderschicht.
Menge: 38,000 m2
Zuordnung: 113

**00.00.0015 Asphaltbindersch. a.AC 22 B S herst Bk10*n. Unterlagen AG 25/55-55A,stZ0,2*Kategorie C 100/0**
StL-Nr. 22311321431219099
Asphaltbinderschicht aus Asphaltbinder AC 22 B S herstellen. Anlieferung des Asphaltmischguts in
thermoisolierten Transportbehältern.
In Verkehrsflächen der Belastungsklasse Bk10.
Einbau nach Unterlagen des AG.
Bindemittel = 25/55-55 A, stabilisierende Zusätze mindestens 0,2 M.-v.H.
Grobe Gesteinskörnung = Kategorie C 100/0.
Fremdfüller 'Kalksteinfüller + Kalkhydrat'
Einbau 'mit Hand'
Menge: 10,000 t
Zuordnung: 113

**00.00.0016 Bitumenemulsion aufsprühen Bk100-Bk3,2*Asphalt frisch manuell*C60BP4-S*Menge 250 g/m2 vor A.deckschicht**
StL-Nr. 223113063112123
Bitumenemulsion zur Herstellung des Schichtenverbundes
aufsprühen.
Auf Verkehrsflächen der Belastungsklassen Bk100 bis
Bk3,2.
Unterlage = Asphaltbefestigung, frisch.
Ausführung in Teilflächen manuell.
Bindemittel = C60BP4-S.
Bindemittelmenge = 250 g/m2.
Vor Einbau Asphaltdeckschicht.
Menge: 38,000 m2
Zuordnung: 113

**00.00.0017 Asphaltdecksch. aus MA 8 S herst. Bk32*Dicke 3 cm Handeinbau**
StL-Nr. 223113617229001
Asphaltdeckschicht aus Gussasphalt MA 8 S herstellen.
Einbaubreiten nach Unterlagen des AG.
In Verkehrsflächen der Belastungsklasse Bk32.
Einbaudicke = 3 cm einschl. eingedrückter Abstreukörnung.
Bindemittel 'ein
gebrauchsfertiges,viskositätsverändertes
Straßenbitumen 25/35 VL oder die Zugabe eines
viskositätsverändernen Zusatzes zur Herstellung eines
Straßenbaubitumen 25/35 VL gemäß EKvB 2016  '
Einbau von Hand.
Menge: 38,000 m2
Zuordnung: 113

**00.00.0018 Gussasphaltoberfläche bearbeiten maschin. abstr.*LK 2/5, 5-9kg/m2 ungeb. verwert.**
StL-Nr. 223113667150001
Oberfläche der Gussasphaltschicht bearbeiten.
Grobe Gesteinskörnung, leicht bituminiert, auf die noch
heiße Oberfläche maschinell aufbringen.
Lieferkörnung 2/5, Abstreumenge 5 bis 9 kg/m2 und mit
leichter Walze andrücken.
Erkaltete Asphaltdeckschicht aus Gussasphalt abkehren
und nicht gebundene und gelöste Abstreukörnungen nach
Wahl des AN verwerten.
Menge: 38,000 m2
Zuordnung: 113

**00.00.0019 Anschl. a. Fuge m. B-fugenb. herst. Anschl.Rep+Aufgr*Anschl.längs+quer Schichtd. 4 cm*über 100 m Breite 10 mm**
StL-Nr. 223113917335301
Anschluss als Fuge an bestehende Asphaltschicht oder
Bauteil in der Dicke der Asphaltschicht mit Bitumenfugenband einschließlich zugehörigem und zuvor aufgetragenem Voranstrichmittel herstellen.
Anschluss an Reparatur- und Aufgrabungsflächen.
Längs- und Querfuge.
Dicke der Asphaltschicht = 4 cm.
Einzellängen über 100,00 m.
Breite des Bitumenfugenbandes = 10 mm.
Menge: 150,000 m
Zuordnung: 113

**00.00.0020 Verkehrsfläche kehren Gussasphalt*VSM gesondert**
StL-Nr. 22311397712
Verkehrsfläche mit einer selbstaufnehmenden Kehrmaschine nach Verkehrsfreigabe unverzüglich nach Aufforderung
durch den AG kehren. Kehrgut aufnehmen und nach Wahl
des AN verwerten.
Verkehrsfläche = Fahrbahndeckschicht aus Gussasphalt.
Verkehrssicherungsmaßnahmen werden gesondert vergütet.
Menge: 40,000 m2
Zuordnung: 113

#### Unterabschnitt 00.01 Umbau Sbl -Elektromontagearbeiten

**00.01.0001 Freischaltung Beleuchtungsstromkreise**
Freischaltung von Beleuchtungsstromkreisen in den zugehörigen Straßenbeleuchtungsschränken veranlassen
in Abstimmung mit dem Betreiber der Anlagen (Stadt
Magdeburg, Tiefbauamt, Bereich Stadtbeleuchtung, zuständiger Meisterbereich),
Koordinierung rechtzeitig und selbstständig für den
jeweiligen Bauabschnitt, Arbeitsort und Zeitumfang
vornehmen,
nach Beendigung der geplanten Arbeiten
Wiederherstellung der Funktionsfähigkeit der
betroffenen / benachbarten Straßenbeleuchtungsanlagen
zum Arbeitstagende,
Menge: 2,000 St

**00.01.0002 Prüfen und Abklemmen Straßenbeleuchtungskabel, NYY-I 5x16**
Prüfen der Spannungsfreiheit am Arbeitsort,
Abklemmen des bzw. der Beleuchtungskabel NYY-I 5 x 16
mm² an den Klemmenstellen des Mastsicherungskastens,
Menge: 2,000 St

**00.01.0003 Kabel liefern und verlegen**
Kabel liefern und verlegen
Auf-, Ab- und Umsetzen der Kabeltrommel und
Erschwernisse durch vorhandene Leitungen werden nicht
gesondert berechnet.
Kabel NYY-J- 5x16 mm²
Kabel in vorhandenen Graben verlegen oder in
vorhandendes Leerrohr einziehen.
Kabel an vorhandene Anschlusskästen anschließen.
Menge: 80,000 m

**00.01.0004 Kabel liefern und verlegen**
Kabel liefern und verlegen
Auf-, Ab- und Umsetzen der Kabeltrommel und
Erschwernisse durch vorhandene Leitungen werden nicht
gesondert berechnet.
Kabel Typ H07RN-F5G2,5 SW
Kabel in vorhandenen Graben verlegen oder in
vorhandendes Leerrohr einziehen.
Kabel an vorhandene Anschlusskästen anschließen.
Menge: 35,000 m

**00.01.0005 Gummischlauchleitung liefern und verlegen**
Gummischlauchleitung liefern und verlegen
Auf-, Ab- und Umsetzen der Kabeltrommel und
Erschwernisse durch vorhandene Leitungen werden nicht
gesondert berechnet.
Gummischlauchleitung HO7RN-F, 5x2,5mm²
Gummischlauchleitung in  vorhandendes Leerrohr
einziehen.
Gummischlauchleitung an vorhandene Anschlusskästen
anschließen.
Menge: 80,000 m

**00.01.0006 Warmschrumpf-Verbindungsmuffe, NYY-I 5x16**
Warmschrumpf-Verbindungsmuffe nach DIN 47 632, für
Kunststoffkabel mit PVC-, PE-, oder VPE-Isolierung,
0,6/1 kV, für Leiterquerschnitte bis 5 x 6/16 mm²,
Kabeltyp N(A)YY, Kabeldurchmesser 14-30 mm,
entsprechend den Prüfbedingungen nach VDE 0278 Teil 1
und Teil 3, einschl. benötigter Preß-/Lötverbinder für
Leitermaterial Kupfer, Kennzahl 6 (5 St.), Innenmuffen
mit Dichtkleberbeschichtung (5 St.) und Schutzmuffe
mit Dichtkleberbeschichtung (1 St.)
liefern und montieren, aufschrumpfen der Innen- und
Schutzmuffen mit weicher Gasflamme
Menge: 6,000 St

**00.01.0007 Erdstück liefern und einbauen**
Erdstück liefern und einbauen
Mastfuß aus Stahl da 181, Länge ca. 1,50 m mit
Flanschplatte mit Einschweißmuttern M20.
Flanschplattenmaße (mm) 400 x 400,
Lochabstand 300 x 300. Lochdurchmesser passend zur
Einschweißmutter (33 mm).
als Gegenstück für Lichtmast aus Stahl, LPH 9 m
mit 2 St 1,50 m-Auslegern und Mastansatzleuchten
in Fertigteilfundament 700x700x1100mm
4 cm u.OK Fahrbahn in befestigter
Mittelstreifenüberfahrt einbauen
vollverzinkt
stat. Nachweis liefern
Menge: 2,000 St

**00.01.0008 Ankerplatte des AG liefern und einbauen**
Ankerplatte des AG liefern und einbauen
Ankerplatte aus Stahl 0,40mx0,40m
Dicke 4 cm, vollverzinkt
mit 4 Bohrungen für versenkte Inbuschrauben
und Federringe M 20 liefern und als Ausgleichsplatte
auf Fußplattengegenstück bündig mit der Asphaltumgebung
in befestigter Mittelstreifenüberfahrt montieren.
Menge: 1,000 St

**00.01.0009 Ankerplatte des AG wie vorh. Pos. ausbauen**
Ankerplatte des AG wie vorh. Pos.
aus Stahl 0,40mx0,40m ,Dicke 4 cm
als Ausgleichsplatte in befestigter
Mittelstreifenüberfahrt auf Fußplatte montiert
ausbauen, reinigen und der Stadt Magdeburg zur
Wiederverwendung übergeben
TE zur Schwiesaustraße, 39128 Magdeburg 20 km.
Menge: 1,000 St

**00.01.0010 Lichtmast, Stahl feuerverzinkt LpH 9 m**
Lichtmast, Stahl feuerverzinkt, Lph 9 m
Zopfmaß 76 mm, mit Flanschplatte 400 mm x 400 mm
mit Lochstand 300 mm x 300 mm Lochdurchmesser für
Schrauben M20, mit Masttür und Kabelübergangskasten
liefern, montieren und ausrichten.
Verbindungsmaterial, Schrauben und dgl. werden nicht
gesondert vergütet.
Demontierte Ausleger und Leuchten am Flanschmast
montieren und Leuchten betriebsbereit anschließen.
Leuchtenleitung wird nicht gesondert vergütet.
Menge: 1,000 St

**00.01.0011 Inbetriebnahme der Beleuchtungsanlage mit Erstprüfung**
Inbetriebnahme der Beleuchtungsanlage, in Abstimmung
mit dem zuständigen Meisterbereich der Abteilung
Straßenbe- leuchtung der Stadt Magdeburg und den
Vorgaben der
DIN/VDE 0100 Teil 600:2009.
Prüfung durch Besichtigen, Erproben und Messen und
Nachweis der Wirksamkeit der automatischen Abschaltung
der Stromversorgung im TN-Netz,
Ergebnisse sind in einem Prüfbericht festzuhalten und
der Bauleitung zu übergeben.
Menge: 1,000 Psch

**00.01.0012 Prüfung und Instandhaltung der Beleuchtungsanlage**
wöchentliche Prüfung der temporären Beleuchtungsanlage
durchführen, einschl. Wartung und Instandhaltung für
die Dauer der Bauzeit
(wiederkehrende Prüfung mit Feststellung, das die
Anlagenteile der DIN VDE 0100, 0105 entsprechen),
mit Plakette nach DIN VDE und DGUV V3 zum Nachweis,
Abrechnung erfolgt je Stück pro Monat
Menge: 2,000 StMt

### Abschnitt 01 Straßenbau RF stadtauswärts

#### Unterabschnitt 01.00 Schneid- und Fräsarbeiten

**01.00.0001 Längsmarkierung entfernen durchg.Fstr.begr.*Breite 0,12 m Plastik*a.Asphaltdecksch. Deckenerneuerung*Abf.d. Verw.zuf.**
StL-Nr. 22113100521311001
Längsmarkierung einschl. evtl. Sperrflächenumrandung
entfernen. Abgerechnet wird der entfernte Strich, bei
Doppelstrichen zwei Striche.
Durchgehender Strich als Fahrstreifenbegrenzung.
Strichbreite = 0,12 m.
Markierungsstoffart = Plastikmasse.
Auf Asphaltdeckschicht.
Entfernen für Deckenerneuerung.
Abfall aufnehmen und nach Wahl des AN verwerten.
Menge: 3600,000 m

**01.00.0002 Längsmarkierung entfernen Leitlinie 1zu2*Breite 0,12 m Plastik*a.Asphaltdecksch. Deckenerneuerung*Abf.d. Verw.zuf.**
StL-Nr. 22113100531311001
Längsmarkierung einschl. evtl. Sperrflächenumrandung
entfernen. Abgerechnet wird der entfernte Strich, bei
Doppelstrichen zwei Striche.
Unterbrochener Strich; Verhältnis Strich/Lücke 1 zu 2
als Leitlinie.
Strichbreite = 0,12 m.
Markierungsstoffart = Plastikmasse.
Auf Asphaltdeckschicht.
Entfernen für Deckenerneuerung.
Abfall aufnehmen und nach Wahl des AN verwerten.
Menge: 1800,000 m
Zuordnung: 131

**01.00.0003 Längsmarkierung entfernen Leitlinie 1 zu 1*Breite 0,25 m Plastik*a.Asphaltdecksch. Deckenerneuerung*Abf.d. Verw.zuf.**
StL-Nr. 22113100553311001
Längsmarkierung einschl. evtl. Sperrflächenumrandung
entfernen. Abgerechnet wird der entfernte Strich, bei
Doppelstrichen zwei Striche.
Unterbrochener Strich; Verhältnis Strich/Lücke 1 zu 1
als Leitlinie.
Strichbreite = 0,25 m.
Markierungsstoffart = Plastikmasse.
Auf Asphaltdeckschicht.
Entfernen für Deckenerneuerung.
Abfall aufnehmen und nach Wahl des AN verwerten.
Menge: 410,000 m
Zuordnung: 131

**01.00.0004 Längsmarkierung entfernen Blockmark. 1 zu 1*Breite 0,30 m Plastik*a.Asphaltdecksch. Deckenerneuerung*Abf.d. Verw.zuf.**
StL-Nr. 22113100544311001
Längsmarkierung einschl. evtl. Sperrflächenumrandung
entfernen. Abgerechnet wird der entfernte Strich, bei
Doppelstrichen zwei Striche.
Unterbrochener Strich; Verhältnis Strich/Lücke 1 zu 1
als Fahrbahnbegrenzung (Blockmarkierung).
Strichbreite = 0,30 m.
Markierungsstoffart = Plastikmasse.
Auf Asphaltdeckschicht.
Entfernen für Deckenerneuerung.
Abfall aufnehmen und nach Wahl des AN verwerten.
Menge: 20,000 m
Zuordnung: 131

**01.00.0005 Markierungszeichen entfernen sonst.Markierung*a.Asphaltdecksch. Deckenerneuerung*Abf.d. Verw.zuf.**
StL-Nr. 221131015211001
Markierungszeichen entfernen. Abgerechnet wird die entfernte markierte Fläche. Bei Pfeil, Buchstabe, Ziffer,
Verkehrsschild und Piktogramm ergibt sich die Fläche
aus dem kleinsten umschließenden Rechteck.
Markierungsstoffart = sonstiger spritzbarer Markierungsstoff.
Auf Asphaltdeckschicht.
Entfernen für Deckenerneuerung.
Abfall aufnehmen und nach Wahl des AN verwerten.
Menge: 30,000 m2
Zuordnung: 131

**01.00.0006 Sonstige Markierung entfernen Sperrfläche*Breite 0,50 m Farbe*a.Asphaltdecksch. Deckenerneuerung*Abf.d. Verw.zuf.**
StL-Nr. 22113101025111001
Sonstige Markierung wie Quermarkierung, Schrägstrich
der Sperrfläche oder Parkmarkierung entfernen. Abgerechnet wird der entfernte Strich.
Schrägstrich der Sperrfläche.
Strichbreite = 0,50 m.
Markierungsstoffart = Farbe.
Auf Asphaltdeckschicht.
Entfernen für Deckenerneuerung.
Abfall aufnehmen und nach Wahl des AN verwerten.
Menge: 50,000 m

*Hinweis*
Profilfräsen mit Leitdraht

**01.00.0007 Asphaltbefestigung trennen Anbauber. quer*schneiden**
StL-Nr. 2231130382109
Asphaltbefestigung geradlinig trennen.
im Anbaubereich quer zur Fahrbahnachse,
Trennen durch Schneiden.
Dicke der Asphaltbefestigung 'bis 15 cm  '
Menge: 30,000 m
Zuordnung: 113

**01.00.0008 Asphaltbefestigung trennen Anbauber. längs*schneiden**
StL-Nr. 2231130381109
Asphaltbefestigung geradlinig trennen.
im Anbaubereich längs zur Fahrbahnachse
Trennen durch Schneiden.
Dicke der Asphaltbefestigung 'bis  15 cm  '
Menge: 660,000 m
Zuordnung: 113

**01.00.0009 Leitdraht beidseitig der Fahrbahn herstellen**
Leitdraht beidseitig der Fahrbahn herstellen auf einer
Länge von ca. 1800 m  einschließlich Rückbau des
Leitdrahtes nach Beendigung der Asphaltarbeiten..
Pinnen schlagen.
Pinnenabstand in Stationierungsrichtung alle 8 m
beidseitig.
Höhen mittels Hülsen auf die Pinnen aufbringen .
Leitdraht auflegen und spannen.
Menge: 3600,000 m

*Hinweis*
der mehrmalige Einsatz der Fräse ist einzukalkulieren

**01.00.0010 Asphalt fräsen ADS*Splittmastixasph. Tiefe ü.2,5-4,5cm*Fahrbahn*Unebenheit 4 mm**
StL-Nr. 22311300513301091
Asphalt fräsen und Fräsgut aufnehmen. Anschlusskante
geradlinig auf Frästiefe herstellen. Der Schnittlinienabstand darf maximal 15 mm betragen.
Asphaltdeckschicht.
Asphaltdeckschicht = Splittmastixasphalt.
Frästiefe über 2,5 bis 4,5 cm.
Fläche = Fahrbahn.
Fräsasphalt 'der Verwertungsklasse A nach RuVA-StB nach
Wahl des AN verwerten '
Unebenheiten der gefrästen Fläche höchstens 4 mm innerhalb einer 4,00 m langen Messstrecke in Längs- und
Querrichtung.
Menge: 14400,000 m2
Zuordnung: 113

**01.00.0011 Asphalt fräsen ABS*Tiefe ü.10-12 cm Fahrstreifen Unebenheit 4 mm**
StL-Nr. 22311300520702091
Asphalt fräsen und Fräsgut aufnehmen. Anschlusskante
geradlinig auf Frästiefe herstellen. Der Schnittlinienabstand darf maximal 15 mm betragen.
Asphaltbinderschicht.
Frästiefe über 10 bis 12 cm.
Fläche = Fahrstreifen.
Fräsasphalt 'der Verwertungsklasse A nach RuVA-StB nach
Wahl des AN verwerten  '
Unebenheiten der gefrästen Fläche höchstens 4 mm innerhalb einer 4,00 m langen Messstrecke in Längs- und
Querrichtung.
Menge: 14400,000 m2
Zuordnung: 113

*Hinweis*
Bereich Verzögerungs- und Beschleunigungsspuren

**01.00.0012 Asphalt fräsen ADS*Splittmastixasph. Tiefe ü.2,5-4,5cm*Zwickel/Streifen*Unebenheit 4 mm**
StL-Nr. 22311300513303091
Asphalt fräsen und Fräsgut aufnehmen. Anschlusskante
geradlinig auf Frästiefe herstellen. Der Schnittlinienabstand darf maximal 15 mm betragen.
Asphaltdeckschicht.
Asphaltdeckschicht = Splittmastixasphalt.
Frästiefe über 2,5 bis 4,5 cm.
Fläche = Zwickel und Streifen.
Fräsasphalt 'der Verwertungsklasse A nach RuVA-StB nach
Wahl des AN verwerten  '
Unebenheiten der gefrästen Fläche höchstens 4 mm innerhalb einer 4,00 m langen Messstrecke in Längs- und
Querrichtung.
Menge: 1750,000 m2
Zuordnung: 113

**01.00.0013 Asphalt fräsen ABS*Tiefe ü.8-10 cm Zwickel/Streifen Unebenheit 4 mm**
StL-Nr. 22311300520603091
Asphalt fräsen und Fräsgut aufnehmen. Anschlusskante
geradlinig auf Frästiefe herstellen. Der Schnittlinienabstand darf maximal 15 mm betragen.
Asphaltbinderschicht.
Frästiefe über 8 bis 10 cm.
Fläche = Zwickel und Streifen.
Fräsasphalt 'der Verwertungsklasse A nach RuVA-StB nach
Wahl des AN verwerten  '
Unebenheiten der gefrästen Fläche höchstens 4 mm innerhalb einer 4,00 m langen Messstrecke in Längs- und
Querrichtung.
Menge: 1750,000 m2
Zuordnung: 113

**01.00.0014 Erschwernis infolge Einfassungen Erschwer. gesamt*A.decks+A.bind.**
StL-Nr. 2231130831399
Erschwernis infolge Einfassungen, Borden und Fahrbahnübergängen. Abgerechnet wird die Länge der Einfassung.
Erschwernis beim Fräsen oder Aufnehmen, Aufsprühen von
Bitumenemulsionen sowie Herstellen von Asphaltschichten.
Asphaltdeck- und Asphaltbinderschicht.
Einbauten 'im Bereich unter Bauwerk '
Menge: 30,000 m
Zuordnung: 113

**01.00.0015 Asphalt fräsen ADS*Splittmastixasph. Tiefe ü.2,5-4,5cm Breite ü.50-100cm Unebenheit 4 mm**
StL-Nr. 22311300513309391
Asphalt fräsen und Fräsgut aufnehmen. Anschlusskante
geradlinig auf Frästiefe herstellen. Der Schnittlinienabstand darf maximal 15 mm betragen.
Asphaltdeckschicht.
Asphaltdeckschicht = Splittmastixasphalt.
Frästiefe über 2,5 bis 4,5 cm.
Fläche 'Zwickel und Streifen an den MÜF '
Breite der Fläche über 50 bis 100 cm.
Fräsasphalt 'der Verwertungsklasse A nach RuVA-StB nach
Wahl des AN verwerten  '
Unebenheiten der gefrästen Fläche höchstens 4 mm innerhalb einer 4,00 m langen Messstrecke in Längs- und
Querrichtung.
Menge: 220,000 m2
Zuordnung: 113

**01.00.0016 Asphalt fräsen ABS*Tiefe ü.6-8 cm*Breite ü100-150cm*Unebenheit 4 mm**
StL-Nr. 22311300520509491
Asphalt fräsen und Fräsgut aufnehmen. Anschlusskante
geradlinig auf Frästiefe herstellen. Der Schnittlinienabstand darf maximal 15 mm betragen.
Asphaltbinderschicht.
Frästiefe über 6 bis 8 cm.
Fläche 'Zwickel und Streifen an den MÜF  '
Breite der Fläche über 100 bis 150 cm.
Fräsasphalt 'der Verwertungsklasse A nach RuVA-StB nach
Wahl des AN verwerten  '
Unebenheiten der gefrästen Fläche höchstens 4 mm innerhalb einer 4,00 m langen Messstrecke in Längs- und
Querrichtung.
Menge: 220,000 m2
Zuordnung: 113

**01.00.0017 Erschwernis infolge Einfassungen Erschwer. gesamt*A.decks+A.bind.**
StL-Nr. 2231130831399
Erschwernis infolge Einfassungen, Borden und Fahrbahnübergängen. Abgerechnet wird die Länge der Einfassung.
Erschwernis beim Fräsen oder Aufnehmen, Aufsprühen von
Bitumenemulsionen sowie Herstellen von Asphaltschichten.
Asphaltdeck- und Asphaltbinderschicht.
Einbauten 'Fahrzeugrückhaltesysteme '
Menge: 1700,000 m
Zuordnung: 113

**01.00.0018 Unterlage reinigen gefr. Asphaltsch.*lose Teile aufn. selb.aufn.Kehrm.**
StL-Nr. 2231130583101
Unterlage reinigen. Anfallendes Kehrgut nach Wahl des
AN verwerten.
Unterlage = gefräste Asphaltschicht.
Lose Bestandteile von Schadstellen aufnehmen.
Selbstaufnehmende Kehrmaschine.
Menge: 16190,000 m2
Zuordnung: 113

#### Unterabschnitt 01.01 Asphaltarbeiten

*Hinweis*
Schadstellensanierung

**01.01.0001 Asphaltbewehrung liefern und verlegen**
Gitter mit Vliesstoff mit > 300g/m²  gemäß AP
Vliesstoffe 06/13
selbstklebend aus Polyester  liefer und im Bereich der
vorgefundenen Schadstellen in einer Breite von mind.
1,00 m
orthogonal zur Rissachse verlegen
Bereiche: BK 1. 3 und 6 laut Straßenzustandanalyse
Menge: 200,000 m2

*Hinweis*
der mehrmalige Einsatz des Fertigers ist
einzukalkulieren

**01.01.0002 Unterlage reinigen Asphaltbefestig.**
StL-Nr. 2231130581009
Unterlage reinigen. Anfallendes Kehrgut nach Wahl des
AN verwerten.
Unterlage = Asphaltbefestigung.
Reinigungsgerät 'Reinigung der Fräsfläche unmittelbar
vor dem Ansprühen mit der Kehrmaschine mit einermind.
2,30 m breitenHochdruck-Dreh-Jet-Wasch-Sauganlage.
WasserdruckbeiReinigung zwischen 100 und 200
barundRotationsgeschwindigkeit der Düsen >50km/h.
DerEinsatz von starren
Hochdruckreinigungseinrichtungenist nicht zulässig.
Direktabsaugeeinrichtung über diegesamte Arbeitsbreite
mit kontinuierlicherAbsaugleistung von mindestens
15.000 m3/h undkompakter, eingehüllter Technik, die das
Verteilen vonWasser und Schmutz auf bereits gereinigten
Flächennicht zulässt.Fahrzeug mit hydrostatischem
Fahrantrieb zurFeinjustierung, der die
Arbeitsgeschwindigkeit zwischen 0 und 6
km/hgewährleistet '
Menge: 16190,000 m2
Zuordnung: 113

**01.01.0003 Sicherungsposten beim Asphalteinbau an Bauwerken**
Einsatz eines örtlichen Einweisers ( Sicherungsposten )

an den Brückenbauwerken beim Asphalteinbau
Menge: 15,000 Std

**01.01.0004 Bitumenemulsion aufsprühen Bk100-Bk3,2*Asphalt gefräst Rampenspritzgerät*C60BP4-S Menge 300 g/m2**
StL-Nr. 223113063121139
Bitumenemulsion zur Herstellung des Schichtenverbundes
aufsprühen.
Auf Verkehrsflächen der Belastungsklassen Bk100 bis
Bk3,2.
Unterlage = Asphaltbefestigung, gefräst.
Mit Rampenspritzgerät.
Bindemittel = C60BP4-S.
Bindemittelmenge = 300 g/m2.
Vor Einbau 'Asphaltbinderals Profilausgleich '
Menge: 14440,000 m2
Zuordnung: 113

**01.01.0005 Asphaltbindersch.a. AC 16 B S herst Bk32*Profilausgleich Bitumen 25/55-55A*Gestein SZ 18**
StL-Nr. 22311322423101909
Asphaltbinderschicht aus Asphaltbinder AC 16 B S herstellen. Anlieferung des Asphaltmischguts in
thermoisolierten Transportbehältern.
In Verkehrsflächen der Belastungsklasse Bk32.
Einbau zum Profilausgleich.
Bindemittel = 25/55-55 A.
Grobe Gesteinskörnung = Kategorie SZ 18.
Fremdfüller ' Kalksteinfüller + Kalkhydrat'
Einbau 'mit Beschicker als Unterlage
für eine Kompaktasphalt '
Menge: 2075,000 t
Zuordnung: 113

*Hinweis*
Hinweis für folgende  OZ :
der Einbau hat als Kompaktasphalt zu erfolgen

**01.01.0006 Bitumenemulsion aufsprühen Bk100-Bk3,2*Asphalt frisch Rampenspritzgerät*C60BP4-S Menge 300 g/m2*vor Kompaktasph.**
StL-Nr. 223113063111134
Bitumenemulsion zur Herstellung des Schichtenverbundes
aufsprühen.
Auf Verkehrsflächen der Belastungsklassen Bk100 bis
Bk3,2.
Unterlage = Asphaltbefestigung, frisch.
Mit Rampenspritzgerät.
Bindemittel = C60BP4-S.
Bindemittelmenge = 300 g/m2.
Vor Einbau kompakter Asphaltbefestigung.
Menge: 14440,000 m2
Zuordnung: 113

**01.01.0007 Asphaltbindersch.a. AC 16 B S herst Bk32*Dicke 6,5 cm*25/55-55 A,stZ0,2 Kategorie C 100/0*Gestein SZ 18*Unt. Schicht hah**
StL-Nr. 22311321923311902
Asphaltbinderschicht aus Asphaltbinder AC 16 B S herstellen. Anlieferung des Asphaltmischguts in
thermoisolierten Transportbehältern.
In Verkehrsflächen der Belastungsklasse Bk32.
Einbaudicke = 6,5 cm.
Bindemittel = 25/55-55 A, stabilisierende Zusätze mindestens 0,2 M.-v.H.
Grobe Gesteinskörnung = Kategorie C 100/0.
Grobe Gesteinskörnung = Kategorie SZ 18.
Fremdfüller ' Kalksteinfüller + Kalkhydrat'
Untere Schicht einer Kompakten Asphaltbefestigung "heiß
auf heiß".
Menge: 14440,000 m2
Zuordnung: 113

**01.01.0008 Asphaltdecksch. aus SMA 11 S herst. Bk32*Dicke 2,5 cm*Bitumen 25/55-55A Kategorie C 100/0*ob. Schicht hah**
StL-Nr. 22311340823119902
Asphaltdeckschicht aus Splittmastixasphalt SMA 11 S
herstellen. Anlieferung des Asphaltmischguts in
thermoisolierten Transportbehältern.
In Verkehrsflächen der Belastungsklasse Bk32.
Einbaudicke = 2,5 cm.
Bindemittel = 25/55-55 A.
Grobe Gesteinskörnung = Kategorie C 100/0.
Grobe Gesteinskörnung = Kategorie PSV '51 '
Fremdfüller 'Kalksteinfüller + Kalkhydrat '
Obere Schicht einer kompakten Asphaltbefestigung "heiß
auf heiß".
Menge: 14440,000 m2
Zuordnung: 113

*Hinweis*
Einbau Bereich Zwickel im Bereich der Ab- und
Auffahrten

**01.01.0009 Bitumenemulsion aufsprühen Bk100-Bk3,2*Asphalt gefräst Rampenspritzgerät*C60BP4-S Menge 300 g/m2*vor A.bindersch.**
StL-Nr. 223113063121132
Bitumenemulsion zur Herstellung des Schichtenverbundes
aufsprühen.
Auf Verkehrsflächen der Belastungsklassen Bk100 bis
Bk3,2.
Unterlage = Asphaltbefestigung, gefräst.
Mit Rampenspritzgerät.
Bindemittel = C60BP4-S.
Bindemittelmenge = 300 g/m2.
Vor Einbau Asphaltbinderschicht.
Menge: 1750,000 m2
Zuordnung: 113

**01.01.0010 Asphaltbindersch.a. AC 16 B S herst Bk32*Dicke 8 cm*25/55-55 A,stZ0,2 Kategorie C 100/0*Gestein SZ 18**
StL-Nr. 22311321922311909
Asphaltbinderschicht aus Asphaltbinder AC 16 B S herstellen. Anlieferung des Asphaltmischguts in
thermoisolierten Transportbehältern.
In Verkehrsflächen der Belastungsklasse Bk32.
Einbaudicke = 8 cm.
Bindemittel = 25/55-55 A, stabilisierende Zusätze mindestens 0,2 M.-v.H.
Grobe Gesteinskörnung = Kategorie C 100/0.
Grobe Gesteinskörnung = Kategorie SZ 18.
Fremdfüller 'Kalksteinfüller + Kalkhydrat  '
Einbau 'per Hand '
Menge: 1750,000 m2
Zuordnung: 113

**01.01.0011 Bitumenemulsion aufsprühen Bk100-Bk3,2*Asphalt frisch Rampenspritzgerät*C60BP4-S Menge 300 g/m2*vor A.deckschicht**
StL-Nr. 223113063111133
Bitumenemulsion zur Herstellung des Schichtenverbundes
aufsprühen.
Auf Verkehrsflächen der Belastungsklassen Bk100 bis
Bk3,2.
Unterlage = Asphaltbefestigung, frisch.
Mit Rampenspritzgerät.
Bindemittel = C60BP4-S.
Bindemittelmenge = 300 g/m2.
Vor Einbau Asphaltdeckschicht.
Menge: 1750,000 m2
Zuordnung: 113

**01.01.0012 Asphaltdecksch. aus SMA 11 S herst. Bk32*Dicke 4 cm*Bitumen 25/55-55A Kategorie C 100/0**
StL-Nr. 22311340821119909
Asphaltdeckschicht aus Splittmastixasphalt SMA 11 S
herstellen. Anlieferung des Asphaltmischguts in
thermoisolierten Transportbehältern.
In Verkehrsflächen der Belastungsklasse Bk32.
Einbaudicke = 4 cm.
Bindemittel = 25/55-55 A.
Grobe Gesteinskörnung = Kategorie C 100/0.
Grobe Gesteinskörnung = Kategorie PSV '51 '
Fremdfüller 'Kalksteinfüller + Kalkhydrat  '
Einbau 'per Hand '
Menge: 1750,000 m2
Zuordnung: 113

**01.01.0013 Naht oder Anschluss zur Fuge aufw. Quernaht/-anschl.*bis 20 m Tiefe 35 mm*Breite 10 mm schneiden**
StL-Nr. 223113937215101
Naht oder Anschluss ohne Fugenspalt in Asphaltdeckschicht zur Fuge aufweiten und säubern. Anfallende Ausbaustoffe nach Wahl des AN verwerten.
Quernaht, Queranschluss.
Einzellängen bis 20,00 m.
Fugenspalttiefe = 35 mm.
Fugenspaltbreite = 10 mm.
Aufweiten durch Schneiden.
Menge: 20,000 m
Zuordnung: 113

**01.01.0014 Fugenfüllung herstellen Querfuge*Deckschicht bis 20 m*Tiefe 35 mm Breite 12 mm*Fugenmasse N2**
StL-Nr. 22311394221152001
Fugenfüllung herstellen.
Querfuge.
In der Asphaltdeckschicht.
Einzellängen bis 20,00 m.
Fugenspalttiefe = 35 mm.
Fugenspaltbreite = 12 mm.
Mit heiß verarbeitbarer Fugenmasse Typ N2, einschließlich zugehörigem und zuvor aufgetragenem Voranstrichmittel.
Menge: 20,000 m
Zuordnung: 113

**01.01.0015 Naht oder Anschluss zur Fuge aufw. Längsnaht/-anschl*über 20-100 m Tiefe 30 mm*Breite 12 mm schneiden**
StL-Nr. 223113937124201
Naht oder Anschluss ohne Fugenspalt in Asphaltdeckschicht zur Fuge aufweiten und säubern. Anfallende Ausbaustoffe nach Wahl des AN verwerten.
Längsnaht, Längsanschluss.
Einzellängen über 20,00 m bis 100,00 m.
Fugenspalttiefe = 30 mm.
Fugenspaltbreite = 12 mm.
Aufweiten durch Schneiden.
Menge: 350,000 m
Zuordnung: 113

**01.01.0016 Fugenfüllung herstellen Längsfuge*Deckschicht über 20-100 m*Tiefe 30 mm Breite 10 mm*Fugenmasse N2**
StL-Nr. 22311394211241001
Fugenfüllung herstellen.
Längsfuge.
In der Asphaltdeckschicht.
Einzellängen über 20,00 m bis 100,00 m.
Fugenspalttiefe = 30 mm.
Fugenspaltbreite = 10 mm.
Mit heiß verarbeitbarer Fugenmasse Typ N2, einschließlich zugehörigem und zuvor aufgetragenem Voranstrichmittel.
Menge: 350,000 m
Zuordnung: 113

**01.01.0017 Randabdichtung herstellen Abd. 25/55-55 A*zwei Arbeitsgänge über 12-14 cm**
StL-Nr. 2231139220124
Flankenfläche des hochliegenden Randes der Asphaltschichten abdichten.
Abdichtung mit 25/55-55 A.
Herstellung in zwei Arbeitsgängen. Zusätzlich je Ausführungsgang auf der horizontalen Fläche zwischen je
zwei Schichten in 10 cm Breite Bindemittel in einer
Menge von mindestens 150 g/m auftragen.
Dicke der abzudichtenden Asphaltbefestigung über 12 bis
14 cm.
Menge: 1800,000 m
Zuordnung: 113

**01.01.0018 Abstumpfungsmaßnahme durchführen LFK 1/3*Gestein wie Decke*maschinell**
StL-Nr. 2231139521191
Abstumpfungsmaßnahme zur Erhöhung der Anfangsgriffigkeit durch gleichmäßiges Aufbringen und Einwalzen von
Abstreukörnung durchführen. Nicht gebundene Abstreukörnung aufnehmen und nach Wahl des AN verwerten.
Abstreukörnung = Lieferkörnung 1/3.
Aus Gestein wie grobe Gesteinskörnung in Asphaltdeckschicht.
Abstreumenge '0,5 bis 1,0 kg/m2 '
Maschinell abstreuen.
Menge: 16200,000 m2
Zuordnung: 113

**01.01.0019 Verkehrsfläche kehren Walzasphalt*VSM gesondert**
StL-Nr. 22311397722
Verkehrsfläche mit einer selbstaufnehmenden Kehrmaschine nach Verkehrsfreigabe unverzüglich nach Aufforderung
durch den AG kehren. Kehrgut aufnehmen und nach Wahl
des AN verwerten.
Verkehrsfläche = Fahrbahndeckschicht aus Walzasphalt.
Verkehrssicherungsmaßnahmen werden gesondert vergütet.
Menge: 16200,000 m2
Zuordnung: 113

*Hinweis*
Einbau an den Mittelstreifenüberfahrten -MÜF

**01.01.0020 Bitumenemulsion aufsprühen Bk100-Bk3,2*Asphalt gefräst Rampenspritzgerät*C60BP4-S Menge 300 g/m2*vor A.bindersch.**
StL-Nr. 223113063121132
Bitumenemulsion zur Herstellung des Schichtenverbundes
aufsprühen.
Auf Verkehrsflächen der Belastungsklassen Bk100 bis
Bk3,2.
Unterlage = Asphaltbefestigung, gefräst.
Mit Rampenspritzgerät.
Bindemittel = C60BP4-S.
Bindemittelmenge = 300 g/m2.
Vor Einbau Asphaltbinderschicht.
Menge: 220,000 m2
Zuordnung: 113

**01.01.0021 Asphaltbindersch.a. AC 16 B S herst Bk32*Dicke 8 cm*25/55-55 A,stZ0,2 Kategorie C 100/0*Gestein SZ 18**
StL-Nr. 22311321922311909
Asphaltbinderschicht aus Asphaltbinder AC 16 B S herstellen. Anlieferung des Asphaltmischguts in
thermoisolierten Transportbehältern.
In Verkehrsflächen der Belastungsklasse Bk32.
Einbaudicke = 8 cm.
Bindemittel = 25/55-55 A, stabilisierende Zusätze mindestens 0,2 M.-v.H.
Grobe Gesteinskörnung = Kategorie C 100/0.
Grobe Gesteinskörnung = Kategorie SZ 18.
Fremdfüller 'Kalksteinfüller + Kalkhydrat '
Einbau 'per Hand '
Menge: 220,000 m2
Zuordnung: 113

**01.01.0022 Bitumenemulsion aufsprühen Bk100-Bk3,2*Asphalt frisch Rampenspritzgerät*C60BP4-S Menge 300 g/m2*vor A.deckschicht**
StL-Nr. 223113063111133
Bitumenemulsion zur Herstellung des Schichtenverbundes
aufsprühen.
Auf Verkehrsflächen der Belastungsklassen Bk100 bis
Bk3,2.
Unterlage = Asphaltbefestigung, frisch.
Mit Rampenspritzgerät.
Bindemittel = C60BP4-S.
Bindemittelmenge = 300 g/m2.
Vor Einbau Asphaltdeckschicht.
Menge: 220,000 m2
Zuordnung: 113

**01.01.0023 Asphaltdecksch. aus SMA 11 S herst. Bk32*Dicke 4 cm*Bitumen 25/55-55A Kategorie C 100/0**
StL-Nr. 22311340821110909
Asphaltdeckschicht aus Splittmastixasphalt SMA 11 S
herstellen. Anlieferung des Asphaltmischguts in
thermoisolierten Transportbehältern.
In Verkehrsflächen der Belastungsklasse Bk32.
Einbaudicke = 4 cm.
Bindemittel = 25/55-55 A.
Grobe Gesteinskörnung = Kategorie C 100/0.
Fremdfüller 'Kalksteinfüller + Kalkhydrat  '
Einbau 'per Hand '
Menge: 220,000 m2
Zuordnung: 113

**01.01.0024 Naht oder Anschluss zur Fuge aufw. Längsnaht/-anschl*über 20-100 m Tiefe 30 mm*Breite 12 mm schneiden**
StL-Nr. 223113937124201
Naht oder Anschluss ohne Fugenspalt in Asphaltdeckschicht zur Fuge aufweiten und säubern. Anfallende Ausbaustoffe nach Wahl des AN verwerten.
Längsnaht, Längsanschluss.
Einzellängen über 20,00 m bis 100,00 m.
Fugenspalttiefe = 30 mm.
Fugenspaltbreite = 12 mm.
Aufweiten durch Schneiden.
Menge: 220,000 m
Zuordnung: 113

**01.01.0025 Fugenfüllung herstellen Längsfuge*Deckschicht über 20-100 m*Tiefe 30 mm Breite 10 mm*Fugenmasse N2**
StL-Nr. 22311394211241001
Fugenfüllung herstellen.
Längsfuge.
In der Asphaltdeckschicht.
Einzellängen über 20,00 m bis 100,00 m.
Fugenspalttiefe = 30 mm.
Fugenspaltbreite = 10 mm.
Mit heiß verarbeitbarer Fugenmasse Typ N2, einschließlich zugehörigem und zuvor aufgetragenem Voranstrichmittel.
Menge: 220,000 m
Zuordnung: 113

**01.01.0026 Abstumpfungsmaßnahme durchführen LFK 1/3*Gestein wie Decke*maschinell**
StL-Nr. 2231139521191
Abstumpfungsmaßnahme zur Erhöhung der Anfangsgriffigkeit durch gleichmäßiges Aufbringen und Einwalzen von
Abstreukörnung durchführen. Nicht gebundene Abstreukörnung aufnehmen und nach Wahl des AN verwerten.
Abstreukörnung = Lieferkörnung 1/3.
Aus Gestein wie grobe Gesteinskörnung in Asphaltdeckschicht.
Abstreumenge '0,5 bis 1,0 kg/m2 '
Maschinell abstreuen.
Menge: 220,000 m2
Zuordnung: 113

**01.01.0027 Verkehrsfläche kehren Walzasphalt*VSM gesondert**
StL-Nr. 22311397722
Verkehrsfläche mit einer selbstaufnehmenden Kehrmaschine nach Verkehrsfreigabe unverzüglich nach Aufforderung
durch den AG kehren. Kehrgut aufnehmen und nach Wahl
des AN verwerten.
Verkehrsfläche = Fahrbahndeckschicht aus Walzasphalt.
Verkehrssicherungsmaßnahmen werden gesondert vergütet.
Menge: 220,000 m2
Zuordnung: 113

#### Unterabschnitt 01.02 Bankettarbeiten

*Hinweis*
Bankettarbeiten stadtauswärts am Mittelstreifen

**01.02.0001 Bankett schälen Br.ü1,50bis2,50m 12 tief+ 6 hoch*Bankett FRS**
StL-Nr. 22411204139110099
Bankett einschließlich Vegetationsdecke schälen durch
abschieben oder abfräsen.
Breite über 1,50 bis 2,50 m.
Dicke 'bis 6 cm  '
Querneigung 12 v.H. am tiefliegenden und 6 v.H. am
hochliegenden Fahrbahnrand herstellen.
Bankett mit Fahrzeugrückhaltesystem nach Unterlagen
des AG.
Schälgut ' entsorgen, Material nach EBV BM-F1 '
Menge: 1600,000 m
Zuordnung: 112

**01.02.0002 Bankett abtragen Br.ü.1,50-2,50 m Erschw. FRS*Ohne Veg.decke**
StL-Nr. 224112045491199
Bankett abtragen ggf. einschließlich Vegetationsdecke.
Breite über 1,50 bis 2,50 m.
Dicke 'bis 10 cm  '
Bankett mit Fahrzeugrückhaltesystem nach Unterlagen
des AG.
Ausbauen ohne Vegetationsdecke.
Ausbaustoff 'entsorgen, Material nach EBV, BM-F1  '
Menge: 400,000 m3
Zuordnung: 112

**01.02.0003 Bankett profilgerecht herstellen Neben Fahrbahn*12 tief+ 6 hoch**
StL-Nr. 22411270719999190
Bankett gemäß ZTV E-StB profilgerecht herstellen.
Neben Verkehrsfläche Fahrbahn.
Baustoff 'Mineralgemisch 0/32, nach ZTV StB LSBB ST 21
'
Umweltrelevante Anforderungen 'beachten '
Breite '1,50 m -2,50 m '
Einbaudicke '6 cm  '
Querneigung 12 v.H. am tiefliegenden und 6 v.H. am
hochliegenden Fahrbahnrand.
Einbau '6 cm als Fahrbahnrand '
Menge: 1600,000 m
Zuordnung: 112

**01.02.0004 Bankett profilgerecht herstellen Neben Fahrbahn*12 tief+ 6 hoch 3cm tiefer**
StL-Nr. 22411270719999110
Bankett gemäß ZTV E-StB profilgerecht herstellen.
Neben Verkehrsfläche Fahrbahn.
Baustoff 'Mineralgemisch 0/16, nach ZTV StB LSBB ST 21
 '
Umweltrelevante Anforderungen 'beachten  '
Breite '1,50 -2,50 m '
Einbaudicke '3 cm  '
Querneigung 12 v.H. am tiefliegenden und 6 v.H. am
hochliegenden Fahrbahnrand.
Einbau 3 cm tiefer als Fahrbahnrand.
Menge: 1600,000 m
Zuordnung: 112

*Hinweis*
Bankettarbeiten stadteinwärts am Mittelstreifen

**01.02.0005 Bankett schälen Br.ü1,50bis2,50m 12 tief+ 6 hoch*Bankett FRS**
StL-Nr. 22411204139110099
Bankett einschließlich Vegetationsdecke schälen durch
abschieben oder abfräsen.
Breite über 1,50 bis 2,50 m.
Dicke 'bis 6 cm  '
Querneigung 12 v.H. am tiefliegenden und 6 v.H. am
hochliegenden Fahrbahnrand herstellen.
Bankett mit Fahrzeugrückhaltesystem nach Unterlagen
des AG.
Schälgut ' entsorgen, Material nach EBV BM-F1 '
Menge: 1600,000 m
Zuordnung: 112

**01.02.0006 Bankett abtragen Br.ü.1,50-2,50 m Erschw. FRS*Ohne Veg.decke**
Bankett abtragen ggf. einschließlich Vegetationsdecke.
Breite über 1,50 bis 2,00 m.
Dicke bis 10 cm
Bankett mit Fahrzeugrückhaltesystem nach Unterlagen
des AG.
Ausbauen ohne Vegetationsdecke.
Ausbaustoff entsorgen, Material nach EBV, BM-F1
Menge: 320,000 m3
Zuordnung: 112

**01.02.0007 Bankett profilgerecht herstellen Neben Fahrbahn*12 tief+ 6 hoch**
StL-Nr. 22411270719999190
Bankett gemäß ZTV E-StB profilgerecht herstellen.
Neben Verkehrsfläche Fahrbahn.
Baustoff 'Mineralgemisch 0/32, nach ZTV StB LSBB ST 21
'
Umweltrelevante Anforderungen 'beachten '
Breite '1,50 m -2,00 m '
Einbaudicke '6 cm  '
Querneigung 12 v.H. am tiefliegenden und 6 v.H. am
hochliegenden Fahrbahnrand.
Einbau '6 cm als Fahrbahnrand '
Menge: 1600,000 m
Zuordnung: 112

**01.02.0008 Bankett profilgerecht herstellen Neben Fahrbahn*12 tief+ 6 hoch 3cm tiefer**
StL-Nr. 22411270719999110
Bankett gemäß ZTV E-StB profilgerecht herstellen.
Neben Verkehrsfläche Fahrbahn.
Baustoff 'Mineralgemisch 0/16, nach ZTV StB LSBB ST 21
 '
Umweltrelevante Anforderungen 'beachten  '
Breite '1,50 -2,00 m '
Einbaudicke '3 cm  '
Querneigung 12 v.H. am tiefliegenden und 6 v.H. am
hochliegenden Fahrbahnrand.
Einbau 3 cm tiefer als Fahrbahnrand.
Menge: 1600,000 m
Zuordnung: 112

*Hinweis*
Bankettarbeiten stadtauswärts - rechts

**01.02.0009 Bankett schälen Br.ü1,00bis1,50m 12 tief+ 6 hoch*Bankett FRS**
StL-Nr. 22411204129110099
Bankett einschließlich Vegetationsdecke schälen durch
abschieben oder abfräsen.
Breite über 1,00 bis 1,50 m.
Dicke 'bis 6 cm  '
Querneigung 12 v.H. am tiefliegenden und 6 v.H. am
hochliegenden Fahrbahnrand herstellen.
Bankett mit Fahrzeugrückhaltesystem nach Unterlagen
des AG.
Schälgut 'entsorgen, Material nach EBV BM-0* '
Menge: 1800,000 m
Zuordnung: 112

**01.02.0010 Bankett abtragen Br.ü.1,00-1,50 m Erschw. FRS*Ohne Veg.decke**
StL-Nr. 224112045391199
Bankett abtragen ggf. einschließlich Vegetationsdecke.
Breite über 1,00 bis 1,50 m.
Dicke 'bis 10 cm  '
Bankett mit Fahrzeugrückhaltesystem nach Unterlagen
des AG.
Ausbauen ohne Vegetationsdecke.
Ausbaustoff 'entsorgen, Material nach EBV BM-0* '
Menge: 270,000 m3
Zuordnung: 112

**01.02.0011 Bankett profilgerecht herstellen Neben Fahrbahn*12 tief+ 6 hoch**
StL-Nr. 22411270719999190
Bankett gemäß ZTV E-StB profilgerecht herstellen.
Neben Verkehrsfläche Fahrbahn.
Baustoff 'Mineralgemisch 0/32, nach ZTV StB LSBB ST 21
 '
Umweltrelevante Anforderungen 'beachten '
Breite '1,00 m -1,50 m  '
Einbaudicke 'bis 6 cm  '
Querneigung 12 v.H. am tiefliegenden und 6 v.H. am
hochliegenden Fahrbahnrand.
Einbau '6 cm unter Fahrbahnrand '
Menge: 1800,000 m
Zuordnung: 112

**01.02.0012 Bankett profilgerecht herstellen Neben Fahrbahn*12 tief+ 6 hoch 3cm tiefer**
StL-Nr. 22411270719999110
Bankett gemäß ZTV E-StB profilgerecht herstellen.
Neben Verkehrsfläche Fahrbahn.
Baustoff 'Mineralgemisch 0/16, nach ZTV StB LSBB ST 21
 '
Umweltrelevante Anforderungen 'beachten  '
Breite '1,00 -1,50 m '
Einbaudicke '3 cm  '
Querneigung 12 v.H. am tiefliegenden und 6 v.H. am
hochliegenden Fahrbahnrand.
Einbau 3 cm tiefer als Fahrbahnrand.
Menge: 1800,000 m
Zuordnung: 112

**01.02.0013 Erschwernis durch Einbauten**
Erschwernis durch Einbauten
Beim Schälen und profilgrechten Herstellen von
Banketten in allen Abschnitten
Einbauten = Fahrzeugrückhaltesysteme
Menge: 1,000 Psch

#### Unterabschnitt 01.03 Markierung

**01.03.0001 Markierungsfläche reinigen Saugkehrwagen**
StL-Nr. 22113111002
Fläche für Markierung reinigen. Kehrgut aufnehmen und
nach Wahl des AN verwerten. Abgerechnet wird die zu
markierende Fläche. Bei Pfeil, Buchstabe, Ziffer, Verkehrsschild, und Piktogramm ergibt sich die Fläche aus
dem kleinsten umschließenden Rechteck.
Reinigung mit Saugkehrwagen.
Menge: 860,000 m2
Zuordnung: 131

**01.03.0002 Markierungsfläche trocknen**
StL-Nr. 221131105
Fläche für Markierung schonend trocknen. Abgerechnet
wird die zu markierende Fläche. Bei Pfeil, Buchstabe,
Ziffer, Verkehrsschild und Piktogramm ergibt sich die
Fläche aus dem kleinsten umschließenden Rechteck.
Menge: 860,000 m2
Zuordnung: 131

**01.03.0003 Längsmarkierung Typ II herstellen durchg.Fb.begr.*Breite 0,15 m mit Vormarkierung*Kaltspritzplastik Aggl.regelm.*P 7*grobstr. Decke**
StL-Nr. 22113150512143021
Längsmarkierung Typ II einschl. evtl.
Sperrflächenumrandung als endgültige Markierung herstellen. Abgerechnet wird der markierte Strich, bei
Doppelstrichen zwei Striche.
Durchgehend als Fahrbahnbegrenzung.
Strichbreite = 0,15 m.
Strich mit Vormarkierung.
Markierungssystem aus reaktivem Stoff, spritzbar (Kaltspritzplastik).
Als Agglomeratmarkierung, regelmäßig angeordnet.
Verkehrsklasse = P 7.
Markierung auf grobstrukturierter Asphaltdeckschicht.
Menge: 3600,000 m
Zuordnung: 131

**01.03.0004 Längsmarkierung Typ II herstellen Leitlinie 1 zu 2*Breite 0,15 m mit Vormarkierung*Kaltspritzplastik Aggl.regelm.*P 7*grobstr. Decke**
StL-Nr. 22113150532143021
Längsmarkierung Typ II einschl. evtl.
Sperrflächenumrandung als endgültige Markierung herstellen. Abgerechnet wird der markierte Strich, bei
Doppelstrichen zwei Striche.
Unterbrochen; Verhältnis Strich/Lücke 1 zu 2 als Leitlinie.
Strichbreite = 0,15 m.
Strich mit Vormarkierung.
Markierungssystem aus reaktivem Stoff, spritzbar (Kaltspritzplastik).
Als Agglomeratmarkierung, regelmäßig angeordnet.
Verkehrsklasse = P 7.
Markierung auf grobstrukturierter Asphaltdeckschicht.
Menge: 1800,000 m
Zuordnung: 131

**01.03.0005 Längsmarkierung Typ II herstellen durchg.Fb.begr.*Breite 0,30 m mit Vormarkierung*Kaltspritzplastik Aggl.regelm.*P 7*grobstr. Decke**
StL-Nr. 22113150514143021
Längsmarkierung Typ II einschl. evtl.
Sperrflächenumrandung als endgültige Markierung herstellen. Abgerechnet wird der markierte Strich, bei
Doppelstrichen zwei Striche.
Durchgehend als Fahrbahnbegrenzung.
Strichbreite = 0,30 m.
Strich mit Vormarkierung.
Markierungssystem aus reaktivem Stoff, spritzbar (Kaltspritzplastik).
Als Agglomeratmarkierung, regelmäßig angeordnet.
Verkehrsklasse = P 7.
Markierung auf grobstrukturierter Asphaltdeckschicht.
Menge: 100,000 m
Zuordnung: 131

**01.03.0006 Längsmarkierung Typ II herstellen Blockmark. 1 zu 1*Breite 0,30 m mit Vormarkierung*Kaltspritzplastik Aggl.regelm.*P 7*grobstr. Decke**
StL-Nr. 22113150544143021
Längsmarkierung Typ II einschl. evtl.
Sperrflächenumrandung als endgültige Markierung herstellen. Abgerechnet wird der markierte Strich, bei
Doppelstrichen zwei Striche.
Unterbrochen; Verhältnis Strich/Lücke 1 zu 1 als Fahrbahnbegrenzung (Blockmarkierung).
Strichbreite = 0,30 m.
Strich mit Vormarkierung.
Markierungssystem aus reaktivem Stoff, spritzbar (Kaltspritzplastik).
Als Agglomeratmarkierung, regelmäßig angeordnet.
Verkehrsklasse = P 7.
Markierung auf grobstrukturierter Asphaltdeckschicht.
Menge: 410,000 m
Zuordnung: 131

**01.03.0007 Sperrflächenmarkierung Typ II herst Breite 0,30 m*mit Vormarkierung Kaltspritzplastik*P 7 grobstr. Decke**
StL-Nr. 22113151521400201
Sperrfläche als Schrägstrichgatter Typ II als endgültige Markierung herstellen. Abgerechnet wird der markierte Strich.
Strichbreite = 0,30 m.
Strich mit Vormarkierung.
Markierungssystem aus reaktivem Stoff, spritzbar (Kaltspritzplastik).
Verkehrsklasse = P 7.
Markierung auf grobstrukturierter Asphaltdeckschicht.
Menge: 50,000 m
Zuordnung: 131

#### Unterabschnitt 01.04 Leitpfosten

**01.04.0001 Leitpfosten abbauen*erf. Erdarbeiten Abbauteil verwert**
StL-Nr. 2211290579101
Leitpfosten abbauen.
Abbauteil 'Eingrabeleitpfosten einschl.
Grasstoppplatte'
Erforderliche Erdarbeiten ausführen. Vorhandene Pfostenlöcher entsprechend der sie umgebenden Fläche
schließen.
Abbauteile nach Wahl des AN verwerten.
Menge: 27,000 St

**01.04.0002 Zulage sichern Stationszeichen**
Zulage zur OZ Leitpfosten abbauen
Einmessen und Sichern von Stationszeichen.
Menge: 4,000 St

**01.04.0003 Leitpfosten aufstellen Sockelleitpfosten*m.Rohrausst. 3mm Ausst.bis Tagesk*Refl.beids. weiß Typ R1, Kl. RA2*St.einschl.sockel**
StL-Nr. 22112940342512019
Leitpfosten aus Niederdruckpolyäthylen (PE-HD) aufstellen.
Sockelleitpfosten, Länge 1,20 m.
Mit Rohraussteifung, Wanddicke 3 mm.
Aussteifung bis unter Tageskennzeichen.
Retroreflektoren beidseitig, weiß.
Retroreflektoren Typklasse R1, Klasse RA 2.
Stahleinschlagsockel, feuerverzinkt.
Leitpfosten 'in Boden ehemals Bodenklasse 3 bis 5 nach
DIN 18 300.alt Erforderliche Erdarbeiten ausführen, die
die Pfosten umgebende Fläche wieder herstellen.
Überschüssigen Boden flächenhaft verteilen.'
Menge: 27,000 St

**01.04.0004 Zulage Leitpfosten m. CLIP-in-Syst.**
Zulage Letpfosten liefern und aufstellen.
Leitpfosten für Stationszeichen mit CLIP-System und
gesicherte Stationszeichen anbringen an Leitpfosten.
Menge: 4,000 St

**01.04.0005 Grasstopp-Platte liefern und einb. Kunststoff-RC*f. Leitpfosten DU min.500 mm*Verbundelement**
StL-Nr. 2211299081112
Grasstopp-Platte liefern und einbauen. Mit Ausschnitt
entsprechend Einsatzprofil.
Grasstopp-Platte aus Kunststoff-Recycling aus Polyethylen (PE).
Einsatz bei Leitpfosten.
Form = rund, tellerförmig, mit Wölbung nach oben. Der
Durchmesser beträgt mindestens 500 mm, mit Versteifungsrippen.
Montage- und Demontageschlitz vollständig formschlüssig
durch Verbindungselement geschlossen.
Menge: 27,000 St

**01.04.0006 Pfosten Stationierung**
Pfosten der Stationierung von Durchlässen u. ä. abbauen
einschl. erforderlicher Erdarbeiten. Vorhandene
Pfostenlöcher entsprechnd der umgebenden Fläche
schließen.
Pfosten im Baubereich lagern und nach Streckenbau
wieder an alter Stelle aufstellen.
Erforderliche Erdarbeiten ausführen, die die Pfosten
umgebende Fläche wieder herstellen, überschüssigen
Boden flächenhaft verteilen,
Menge: 4,000 St

USt %: 19,00
